# Equipo de aire acondicionado con unidad interior de suelo, sistema aire-aire split 1x1

- Propiedad del archivo: CYPE Ingenieros S.A.
- Formato: FIEBDC-3/2016
- Programa: Generador de precios de la construcción. CYPE Ingenieros, S.A.
- Fecha: 06/06/2025
- Divisa: EUR
- Costes indirectos: 3 %
- IVA: 21 %

## Z Rehabilitación energética

### ZC Calefacción, climatización y A.C.S.

#### ZCM Unidades autónomas de climatización

**ZCM022** Ud Equipo de aire acondicionado con unidad interior de suelo, sistema aire-aire split 1x1.
Rehabilitación energética de edificio mediante la colocación, en sustitución de equipo existente, de equipo de aire acondicionado, sistema aire-aire split 1x1, para gas R-32, alimentación monofásica (230V/50Hz), potencia frigorífica nominal 2,5 kW (temperatura de bulbo seco del aire interior 27°C, temperatura de bulbo húmedo del aire interior 19°C, temperatura de bulbo seco del aire exterior 35°C, temperatura de bulbo húmedo del aire exterior 24°C), potencia calorífica nominal 2,9 kW (temperatura de bulbo seco del aire interior 20°C, temperatura de bulbo húmedo del aire exterior 6°C), SEER 7,4 (clase A++), SCOP 5,7 (clase A+++), EER 4,2 (clase A), COP 4,4 (clase A), formado por una unidad interior de suelo, de 600x860x238 mm, presión sonora nominal 25 dBA, caudal de aire nominal 540 m³/h, con filtro enzimático, filtro desodorizante fotocatalítico, posibilidad de seleccionar la salida de aire simultáneamente por los álabes superiores e inferiores y de programar la dirección de salida de impulsión y control inalámbrico, con programación semanal, y una unidad exterior, de 540x780x290 mm, presión sonora 45 dBA y caudal de aire 1644 m³/h, con control de condensación. Incluso elementos antivibratorios y soportes de pared para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42mhi205a | Ud | Equipo de aire acondicionado, sistema aire-aire split 1x1, para gas R-32, alimentación monofásica (230V/50Hz), potencia frigorífica nominal 2,5 kW (temperatura de bulbo seco del aire interior 27°C, temperatura de bulbo húmedo del aire interior 19°C, temperatura de bulbo seco del aire exterior 35°C, temperatura de bulbo húmedo del aire exterior 24°C), potencia calorífica nominal 2,9 kW (temperatura de bulbo seco del aire interior 20°C, temperatura de bulbo húmedo del aire exterior 6°C), SEER 7,4 (clase A++), SCOP 5,7 (clase A+++), EER 4,2 (clase A), COP 4,4 (clase A), formado por una unidad interior de suelo, de 600x860x238 mm, presión sonora nominal 25 dBA, caudal de aire nominal 540 m³/h, con filtro enzimático, filtro desodorizante fotocatalítico, posibilidad de seleccionar la salida de aire simultáneamente por los álabes superiores e inferiores y de programar la dirección de salida de impulsión y control inalámbrico, con programación semanal, y una unidad exterior, de 540x780x290 mm, presión sonora 45 dBA y caudal de aire 1644 m³/h, con control de condensación. (material) | 1 | 1989.98 | 1989.980 |
| mt42www085 | Ud | Kit de soportes de pared, formado por juego de escuadras de 50x45 cm y cuatro amortiguadores de caucho, con sus tacos, tornillos, tuercas y arandelas correspondientes. (material) | 1 | 18.9 | 18.900 |
| mo005 | h | Oficial 1ª instalador de climatización. (mano de obra) | 2.147 | 23.74 | 50.970 |
| mo104 | h | Ayudante instalador de climatización. (mano de obra) | 2.147 | 21.9 | 47.019 |
| % | % | Costes directos complementarios | 2 % | 2106.869 | 42.137 |
|  |  | Costes directos |  |  | 2149.006 |
